# Flughafenstr. 31 / Reuterstr. 95
Angebotsaufforderung (GAEB DA XML 3.2, DA83)
Projekt: 017113
Währung: EUR
Erstellt mit: GXML Toolbox V3.3 R20230829, iTWO_64 V24.0.454, 11.05.2026

## 01_271 ISO - Fenster
Datum: 11.05.2026

*Hinweis: Bauvorhaben*
BAUVORHABEN:Flughafenstraße 31 / Reuterstraße 95
  12053 Berlin

GEWERK:ISO - Fenster

Angaben zum Bauwerk:
Mehrfamilienhaus, Baujahr 1900

Ausführungsort:
Vorderhaus (Eckhaus), Seitenflügel

Ausführungszeitraum:
03.08.2026 bis 09.10.2026
Sämtliche Vorbereitungsarbeiten wie Feinaufmaß, Werkplanung inkl. Freigaben, Bestellung und Lieferzeiten sind nach Rücksprache mit der Bauleitung im Vorfeld zu erfolgen. Start der Vorbereitungsarbeiten i.d.R. 6-8 Wochen vor Beginn der Bauausführung.
Bauleiter: Herr Koniaev
E-Mail: alexei.koniaev@covivio.immo

Hinweis Fassadendämmung:
Für die hofseitigigen Fassaden ist eine nachträgliche Fassadendämmung mit 160 mm WDVS und 20 bis 30mm Leibungsdämmung an den Fenstern vorgesehen.
Die straßenseitigen Fassaden werden hingegen nicht gedämmt.
Die Angaben sind bei der Werkplanung, sowie bei der Bauausführung zu berücksichtigen.

Hinweis Ortsbegehung:
Eine Ortsbegehung seitens AN ist zwingend vor Angebotsabgabe zu erfolgen und kann mit der Bauleitung abgestimmt werden. Die örtlichen Gegebenheiten sind bei der Kalkulation zu berücksichtigen.

Terminplan Bauablauf:
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*Hinweis: Foto Straßenansicht*
Foto Außenansicht
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*Hinweis: Hinweise:*
Hinweise:
Im Fensterpreis müssen folgende Nebenleistungen enthalten
sein, sofern nicht gesondert aufgezeigt:

- 1 Aufmaß (die  im Angebot angebeben Maße verstehen sich als Ca-Maße) vor Ort, bei Neubau/Sanierung nur mit Meterriß
- Fotodokumentation vorher - nachher zum Abgleich
- Dem AG sind nach dem Aufmaß Angaben der Brüstungshöhen zu übermitteln sowie die Info zur Stellung von bauseitigen Einzelgerüsttürmen für die Montage von gekoppelten Fensterelementen
- Demontage (inkl.Schützen der Laufwege und mieterseitigem Mobiliar mit ggf. Verräumungsarbeiten), Transport und Entsorgung der alten (Holz/Kunststoff oder KDF) Fenster sowie Fensterbänke
- Für evtl. Demontage und Entsorgung von asbesthaltigen Stoffen wird ein Mehrpreis je nach Aufwand berechnet.
- Ein Sachkundenachweis TRGS 521 ist dem EK vorzulegen
- Koppeln zweier Fenster (Küche, Kammer, Bad) inkl. zusätzliche Kopplungsprofile mit Stahleinlage, inkl. Oberlichtöffner mit Handhebel
- äußere Abdichtung, schlagregendicht mit vorkomprimiertemverkleben einer EPDM Bahn zur Abdichtung der Fensterbank bis zur WDVS-Maßnahme (nur falls über den Winter)
- Dichtband entsprechender Stärke und Folie
- Ausschäumen der Bauanschlußfugen mit PU-Schaum
- Fensterbankanschlussprofile
- Schichtstoff Innenfensterbänke, in Standardfarben des Herstellers, Ausladung 25 cm, fertig montiert
- Innenabdichtung dampfdicht mit überputzbarer Fensterfolie oder Dichtband
- Innenbeleistung mit PVC-Material bis 60 mm Breite
- Innenversiegelung (Schönheitsfuge)
- Justieren der Fenster
- Die Abrechnung erfolgt Wohnungsbezogen (je Wohnung und Positionen) und wird im Excel-Format übergeben

Es ist dringend darauf zu achten, dass der Einbau der neuen Kunststofffenster mit einer größtmöglichen Fensterfläche zu erfolgen hat. Durch das anbringen des WDVS (ca. 20 bis 30 mm Leibungsdämmung) darf die Fensterfläche später max. kleiner 10% als vorh. sein.

Die Nachweise für das Erreichen der geforderten Uw-Werte gem. Gebäudeenergiegesetz (GEG, 1,3W/m²K) bzw.  Bundesförderung für effiziente Gebäude (BEG, 0,95 W/m²K) bezogen auf das Referenzfenster ( bei unterschiedlichen Systemen je System) sind mit der Werkplanung vorzulegen.

*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 01 ISO-Fenster

#### Abschnitt 01.01 Vorarbeiten / Baustelleneinrichtung

**01.01.0010 Baustelleneinrichtung**
*** Pauschalposition
Einrichten der Baustelle mit allen für die nachfolgend beschriebenen Arbeiten notwendigen Leistungen.
Liefern sämtlicher für die Durchführung der Arbeiten benötigter Maschinen und Materialien.
Menge: 1,000 psch

**01.01.0020 Werk- und Montageplanung**
*** Pauschalposition
Menge: 1,000 psch

**01.01.0030 Schlussdokumentation**
*** Pauschalposition
Menge: 1,000 psch

**01.01.0040 Bau-WC**
Liefern, wöchentliche Reinigung eines Bau-WC mit Waschbecken, ohne Wasseranschluss für die Dauer der Arbeiten.

(sofern notwendig und keine Nutzung des Bau-WC anderer
Gewerke möglich ist)
Menge: 10,000 Wo

**01.01.0050 Straßenlandsondernutzung**
*** Pauschalposition
Einholung der Straßenlandsondernutzung bei den zuständigen Stellen im Namen und Untervollmacht des Bauherren. Die Kosten der Straßenlandsondernutzung trägt der Bauherr.
Inkl. etwaiger Verlängerungen im Zuge der Leistungserbringung.
Menge: 1,000 psch

**01.01.0060 Verkehrsrechtliche Anordnung**
*** Pauschalposition
Beantragung der verkehrsrechtlichen Anordnung bei den zuständigen Behörden einschl. der Erstellung eines
Verkehrszeichenplanes. Inkl. etwaiger Verlängerungen im Zuge der Leistungserbringung.
Menge: 1,000 psch

#### Abschnitt 01.02 Typ F1, ca. 1150 x 1930 mm (57 Stk)

**01.02.0010 4-tlg. Kunststoff Element (GEG)**
Einbauort: Straßenfassaden, Zimmerfenster Standard
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Demontage / Entsorgung Bestands- Holzeinfach- oder Kunststofffenster

Lieferung und Montage Fenster:
Serie  LIVING 82 o.glw.
Farbe Elementweiß
Farbe Dichtungsilbergrau
RandverbundWarme Kante grau
Glas  2-fach Glas, Ug 1,0 W/m²K für Uw < 1,3 W/m²K (gem. GEG)
  Glasaufbau: 4/16/4
Griff  BASIS / Standard weiß,
  Fehlbediensperre
Entwässerung  Entwässerung außen
SchallschutzklasseSSK III
Menge: 57,000 Stck

**01.02.0020 3-fach Verglasung für Gesamt Uw < 0,95 W/m2K (BEG)**
Zulage 3-fach Verglasung für Gesamt Uw < 0,95 W/m²K (BEG)
Menge: 57,000 Stck

**01.02.0030 Fensterbank Innen**
Fensterbank Innen
Sprela Profil 200 Innenbank 250 mm weiß
Menge: 66,000 lfm

**01.02.0040 Verzierungselemente, außenseitig am Fensterrahmen**
Zulage Verzierungselemente, außenseitig am Fensterrahmen.
Aufsatzleisten horizontal + vertikal
Menge: 176,000 lfm

**01.02.0050 SSK IV**
Zulage SSK IV
Menge: 85,000 m²

**01.02.0060 Vento Lüfter MD / Regel-Air**
Menge: 114,000 Stck

**01.02.0070 Lüfter ZFHA5-35 Plus**
Zulage Lüfter ZFHA5-35 Plus
Menge: 20,000 Stck

**01.02.0080 Handhebel Oberlicht**
Menge: 57,000 Stck

#### Abschnitt 01.03 Typ F2, ca. 1150 x 2650 mm (BKT) (30 Stk)

**01.03.0010 4-tlg. Kunststoff Element (GEG)**
Einbauort: Straßenfassaden, 1-4.OG an Balkonen
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Demontage / Entsorgung Bestands- Holzeinfach- oder Kunststofffenster

Lieferung und Montage Fenster:
Serie  LIVING 82 o.glw.
Farbe Element  weiß
Farbe Dichtung  silbergrau
Randverbund  Warme Kante grau
Glas  2-fach Glas, Ug 1,0 W/m²K für Uw < 1,3 W/m²K (gem. GEG)
  Glasaufbau: 4/16/4
Griff  BASIS / Standard weiß,
  Fehlbediensperre,
  Balkontür-Schnäpper und Ziehgriff
Entwässerung  Entwässerung außen
Schallschutzklasse  SSK III
Menge: 30,000 Stck

**01.03.0020 3-fach Verglasung für Gesamt Uw < 0,95 W/m2K (BEG)**
Zulage 3-fach Verglasung für Gesamt Uw < 0,95 W/m²K (BEG)
Menge: 30,000 Stck

**01.03.0030 Fensterbank Innen**
Fensterbank Innen
Sprela Profil 200 Innenbank 250 mm weiß
Menge: 35,000 lfm

**01.03.0040 Verzierungselemente, außenseitig am Fensterrahmen**
Verzierungselemente, außenseitig am Fensterrahmen.
Aufsatzleisten horizontal + vertikal
Menge: 114,000 lfm

**01.03.0050 SSK IV**
Zulage SSK IV
Menge: 62,000 m²

**01.03.0060 Vento Lüfter MD / Regel-Air**
Menge: 60,000 Stck

**01.03.0070 Lüfter ZFHA5-35 Plus**
Zulage Lüfter ZFHA5-35 Plus
Menge: 10,000 Stck

**01.03.0080 Handhebel Oberlicht**
Menge: 30,000 Stck

#### Abschnitt 01.04 Typ F3, ca. 550 x 1930 mm (12 Stk)

**01.04.0010 2-tlg. Kunststoff Element (GEG)**
Einbauort: Straßenfassaden, 1-4.OG, Erker Seitenfenster
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Demontage / Entsorgung Bestands- Holzeinfach- oder Kunststofffenster

Lieferung und Montage Fenster:
Serie  LIVING 82 o.glw.
Farbe Elementweiß
Farbe Dichtungsilbergrau
RandverbundWarme Kante grau
Glas  2-fach Glas, Ug 1,0 W/m²K für Uw < 1,3 W/m²K (gem. GEG)
  Glasaufbau: 4/16/4
Griff  BASIS / Standard weiß, Fehlbediensperre
Entwässerung  Entwässerung außen
SchallschutzklasseSSK III
Menge: 12,000 Stck

**01.04.0020 3-fach Verglasung für Gesamt Uw < 0,95 W/m2K (BEG)**
Zulage 3-fach Verglasung für Gesamt Uw < 0,95 W/m²K (BEG)
Menge: 12,000 Stck

**01.04.0030 Fensterbank Innen**
Fensterbank Innen
Sprela Profil 200 Innenbank 250 mm weiß
Menge: 7,000 lfm

**01.04.0040 Verzierungselemente, außenseitig am Fensterrahmen**
Verzierungselemente, außenseitig am Fensterrahmen.
Aufsatzleisten horizontal + vertikal
Menge: 30,000 lfm

**01.04.0050 SSK IV**
Zulage SSK IV
Menge: 9,000 m²

**01.04.0060 Vento Lüfter MD / Regel-Air**
Menge: 24,000 Stck

**01.04.0070 Lüfter ZFHA5-35 Plus**
Zulage Lüfter ZFHA5-35 Plus
Menge: 4,000 Stck

**01.04.0080 Handhebel Oberlicht**
Menge: 12,000 Stck

#### Abschnitt 01.05 Typ F4, ca. 1600 x 1930 mm (7 Stk)

**01.05.0010 6-tlg. Kunststoff Element (GEG)**
Einbauort: Straßenfassaden, 1-4.OG, Bad + Küche Kombination
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Demontage / Entsorgung Bestands- Holzeinfach- oder Kunststofffenster

Lieferung und Montage Fenster:
Serie  LIVING 82 o.glw.
Farbe Elementweiß
Farbe Dichtungsilbergrau
RandverbundWarme Kante grau
Glas  2-fach Glas, Ug 1,0 W/m²K für Uw < 1,3 W/m²K (gem. GEG)
  Glasaufbau: 4/16/4
Griff  BASIS / Standard weiß, Fehlbediensperre
Entwässerung  Entwässerung außen
SchallschutzklasseSSK III
Menge: 7,000 Stck

**01.05.0020 3-fach Verglasung für Gesamt Uw < 0,95 W/m2K (BEG)**
Zulage 3-fach Verglasung für Gesamt Uw < 0,95 W/m²K (BEG)
Menge: 7,000 Stck

**01.05.0030 Fensterbank Innen**
Fensterbank Innen
Sprela Profil 200 Innenbank 250 mm weiß
Menge: 11,500 lfm

**01.05.0040 Verzierungselemente, außenseitig am Fensterrahmen**
Verzierungselemente, außenseitig am Fensterrahmen.
Aufsatzleisten horizontal + vertikal
Menge: 25,000 lfm

**01.05.0050 SSK IV**
Zulage SSK IV
Menge: 15,000 m²

**01.05.0060 Vento Lüfter MD / Regel-Air**
Menge: 22,000 Stck

**01.05.0070 Lüfter ZFHA5-35 Plus**
Zulage Lüfter ZFHA5-35 Plus
Menge: 8,000 Stck

**01.05.0080 Handhebel Oberlicht**
Menge: 14,000 Stck

#### Abschnitt 01.06 Typ F5.1, ca. 1150 x 1930 mm (64 Stk)

**01.06.0010 4-tlg. Kunststoff Element (GEG)**
Einbauort: Hoffassaden, 1-4.OG
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Demontage / Entsorgung Bestands- Holzeinfach- oder Kunststofffenster

Lieferung und Montage Fenster:
Serie  LIVING 82 o.glw.
Farbe Elementweiß
Farbe Dichtungsilbergrau
RandverbundWarme Kante grau
Glas  2-fach Glas, Ug 1,0 W/m²K für Uw < 1,3 W/m²K (gem. GEG)
  Glasaufbau: 4/16/4
Griff  BASIS / Standard weiß, Fehlbediensperre
Entwässerung  Entwässerung außen
SchallschutzklasseSSK III
Menge: 64,000 Stck

**01.06.0020 3-fach Verglasung für Gesamt Uw < 0,95 W/m2K (BEG)**
Zulage 3-fach Verglasung für Gesamt Uw < 0,95 W/m²K (BEG)
Menge: 64,000 Stck

**01.06.0030 Fensterbank Innen**
Fensterbank Innen
Sprela Profil 200 Innenbank 250 mm weiß
Menge: 74,000 lfm

**01.06.0040 Vento Lüfter MD / Regel-Air**
Menge: 128,000 Stck

**01.06.0050 Lüfter ZFHA5-35 Plus**
Zulage Lüfter ZFHA5-35 Plus
Menge: 22,000 Stck

#### Abschnitt 01.07 Typ F5.2, ca. 1150 x 1930 mm (EG Gewerbe) (17 Stk)

**01.07.0010 4-tlg. Kunststoff Element (GEG)**
Einbauort: Hoffassaden, 1-4.OG
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Demontage / Entsorgung Bestands- Holzeinfach- oder Kunststofffenster

Lieferung und Montage Fenster:
Serie  LIVING 82 o.glw.
Farbe Elementweiß
Farbe Dichtungsilbergrau
RandverbundWarme Kante grau
Glas  2-fach Glas, Ug 1,0 W/m²K für Uw < 1,3 W/m²K (gem. GEG)
  Glasaufbau: 4/16/4
Griff  BASIS / Standard weiß, Fehlbediensperre
Entwässerung  Entwässerung außen
SchallschutzklasseSSK III
Menge: 17,000 Stck

**01.07.0020 3-fach Verglasung für Gesamt Uw < 0,95 W/m2K (BEG)**
Zulage 3-fach Verglasung für Gesamt Uw < 0,95 W/m²K (BEG)
Menge: 17,000 Stck

**01.07.0030 RC2 N / VSG**
Zulage für Einbau von einbruchhemmenden Beschlägen und Verbundsicherheitsglas enstsprechend der Widerstandsklasse RC2 N
Menge: 17,000 Stck

**01.07.0040 Fenstergitter**
Demontage von Bestands-Fenstergittern
Menge: 17,000 Stck

**01.07.0050 Fensterbank Innen**
Fensterbank Innen
Sprela Profil 200 Innenbank 250 mm weiß
Menge: 20,000 lfm

**01.07.0060 Vento Lüfter MD / Regel-Air**
Menge: 34,000 Stck

**01.07.0070 Lüfter ZFHA5-35 Plus**
Zulage Lüfter ZFHA5-35 Plus
Menge: 6,000 Stck

**01.07.0080 Handhebel Oberlicht**
*** Bedarfsposition ohne GB
Menge: 1,000 Stck

#### Abschnitt 01.08 Typ F6.1, ca. 1600 x 2250 mm (4 Stk)

**01.08.0010 6-tlg. Kunststoff Element (GEG)**
Einbauort: Hoffassaden, 1-4.OG
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Demontage / Entsorgung Bestands- Holzeinfach- oder Kunststofffenster

Lieferung und Montage Fenster:
Serie  LIVING 82 o.glw.
Farbe Elementweiß
Farbe Dichtungsilbergrau
RandverbundWarme Kante grau
Glas  2-fach Glas, Ug 1,0 W/m²K für Uw < 1,3 W/m²K (gem. GEG)
  Glasaufbau: 4/16/4
Griff  BASIS / Standard weiß, Fehlbediensperre
Entwässerung  Entwässerung außen
SchallschutzklasseSSK III
Menge: 4,000 Stck

**01.08.0020 3-fach Verglasung für Gesamt Uw < 0,95 W/m2K (BEG)**
Zulage 3-fach Verglasung für Gesamt Uw < 0,95 W/m²K (BEG)
Menge: 4,000 Stck

**01.08.0030 Fensterbank Innen**
Fensterbank Innen
Sprela Profil 200 Innenbank 250 mm weiß
Menge: 6,500 lfm

**01.08.0040 Vento Lüfter MD / Regel-Air**
Menge: 8,000 Stck

**01.08.0050 Lüfter ZFHA5-35 Plus**
Zulage Lüfter ZFHA5-35 Plus
Menge: 4,000 Stck

#### Abschnitt 01.09 Typ F6.2, ca. 1600 x 2250 mm (EG Gewerbe) (1 Stk)

**01.09.0010 6-tlg. Kunststoff Element (GEG)**
Einbauort: Hoffassaden, 1-4.OG
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Demontage / Entsorgung Bestands- Holzeinfach- oder Kunststofffenster

Lieferung und Montage Fenster:
Serie  LIVING 82 o.glw.
Farbe Elementweiß
Farbe Dichtungsilbergrau
RandverbundWarme Kante grau
Glas  2-fach Glas, Ug 1,0 W/m²K für Uw < 1,3 W/m²K (gem. GEG)
  Glasaufbau: 4/16/4
Griff  BASIS / Standard weiß, Fehlbediensperre
Entwässerung  Entwässerung außen
SchallschutzklasseSSK III
Menge: 1,000 Stck

**01.09.0020 3-fach Verglasung für Gesamt Uw < 0,95 W/m2K (BEG)**
Zulage 3-fach Verglasung für Gesamt Uw < 0,95 W/m²K (BEG)
Menge: 1,000 Stck

**01.09.0030 RC2 N / VSG**
Zulage für Einbau von einbruchhemmenden Beschlägen und Verbundsicherheitsglas enstsprechend der Widerstandsklasse RC2 N
Menge: 1,000 Stck

**01.09.0040 Fenstergitter**
*** Bedarfsposition ohne GB
Demontage von Bestands-Fenstergittern
Menge: 1,000 Stck

**01.09.0050 Fensterbank Innen**
Fensterbank Innen
Sprela Profil 200 Innenbank 250 mm weiß
Menge: 1,600 lfm

**01.09.0060 Vento Lüfter MD / Regel-Air**
Menge: 2,000 Stck

**01.09.0070 Lüfter ZFHA5-35 Plus**
Zulage Lüfter ZFHA5-35 Plus
Menge: 1,000 Stck

**01.09.0080 Handhebel Oberlicht**
*** Bedarfsposition ohne GB
Menge: 1,000 Stck

#### Abschnitt 01.10 Typ F7.1, ca. 500 x 1930 mm (8 Stk)

**01.10.0010 2-tlg. Kunststoff Element (GEG)**
Einbauort: Hoffassaden, 1-4.OG, Badfenster
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Demontage / Entsorgung Bestands- Holzeinfach- oder Kunststofffenster

Lieferung und Montage Fenster:
Serie  LIVING 82 o.glw.
Farbe Elementweiß
Farbe Dichtungsilbergrau
RandverbundWarme Kante grau
Glas  2-fach Glas, Ug 1,0 W/m²K für Uw < 1,3 W/m²K (gem. GEG)
  Glasaufbau: 4/16/4
Griff  BASIS / Standard weiß, Fehlbediensperre
Entwässerung  Entwässerung außen
SchallschutzklasseSSK III
Menge: 8,000 Stck

**01.10.0020 3-fach Verglasung für Gesamt Uw < 0,95 W/m2K (BEG)**
Zulage 3-fach Verglasung für Gesamt Uw < 0,95 W/m²K (BEG)
Menge: 8,000 Stck

**01.10.0030 Fensterbank Innen**
Fensterbank Innen
Sprela Profil 200 Innenbank 250 mm weiß
Menge: 4,000 lfm

**01.10.0040 Vento Lüfter MD / Regel-Air**
Menge: 16,000 Stck

**01.10.0050 Lüfter ZFHA5-35 Plus**
Zulage Lüfter ZFHA5-35 Plus
Menge: 3,000 Stck

#### Abschnitt 01.11 Typ F7.2, ca. 500 x 1930 mm (EG Gewerbe) (1 Stk)

**01.11.0010 2-tlg. Kunststoff Element (GEG)**
Einbauort: Hoffassaden, 1-4.OG, Badfenster
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Demontage / Entsorgung Bestands- Holzeinfach- oder Kunststofffenster

Lieferung und Montage Fenster:
Serie  LIVING 82 o.glw.
Farbe Elementweiß
Farbe Dichtungsilbergrau
RandverbundWarme Kante grau
Glas  2-fach Glas, Ug 1,0 W/m²K für Uw < 1,3 W/m²K (gem. GEG)
  Glasaufbau: 4/16/4
Griff  BASIS / Standard weiß, Fehlbediensperre
Entwässerung  Entwässerung außen
SchallschutzklasseSSK III
Menge: 1,000 Stck

**01.11.0020 3-fach Verglasung für Gesamt Uw < 0,95 W/m2K (BEG)**
Zulage 3-fach Verglasung für Gesamt Uw < 0,95 W/m²K (BEG)
Menge: 1,000 Stck

**01.11.0030 RC2 N / VSG**
Zulage für Einbau von einbruchhemmenden Beschlägen und Verbundsicherheitsglas enstsprechend der Widerstandsklasse RC2 N
Menge: 1,000 Stck

**01.11.0040 Fenstergitter**
Demontage von Bestands-Fenstergittern
Menge: 1,000 Stck

**01.11.0050 Fensterbank Innen**
Fensterbank Innen
Sprela Profil 200 Innenbank 250 mm weiß
Menge: 0,500 lfm

**01.11.0060 Vento Lüfter MD / Regel-Air**
Menge: 2,000 Stck

**01.11.0070 Lüfter ZFHA5-35 Plus**
*** Bedarfsposition ohne GB
Zulage Lüfter ZFHA5-35 Plus
Menge: 1,000 Stck

**01.11.0080 Handhebel Oberlicht**
*** Bedarfsposition ohne GB
Menge: 1,000 Stck

#### Abschnitt 01.12 Typ F8, ca. 1550 x 1730 mm (TRH) (12 Stk)

**01.12.0010 6-tlg. Kunststoff Element (GEG)**
Einbauort: Hoffassaden, Treppenhäuser
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Demontage / Entsorgung Bestands- Holzeinfach- oder Kunststofffenster

Lieferung und Montage Fenster:
Serie  LIVING 82 o.glw.
Farbe Elementweiß
Farbe Dichtungsilbergrau
RandverbundWarme Kante grau
Glas  2-fach Glas, Ug 1,0 W/m²K für Uw < 1,3 W/m²K (gem. GEG)
  Glasaufbau: 4/16/4
Griff  BASIS / Standard weiß, Fehlbediensperre
Entwässerung  Entwässerung außen
SchallschutzklasseSSK III
Menge: 12,000 Stck

**01.12.0020 3-fach Verglasung für Gesamt Uw < 0,95 W/m2K (BEG)**
Zulage 3-fach Verglasung für Gesamt Uw < 0,95 W/m²K (BEG)
Menge: 12,000 Stck

**01.12.0030 Fensterbank Innen**
Fensterbank Innen
Sprela Profil 200 Innenbank 250 mm weiß
Menge: 19,000 lfm

#### Abschnitt 01.13 Typ F9, ca. 1550 x 850 mm (TRH) (3 Stk)

**01.13.0010 1-tlg. Kunststoff Element (GEG)**
Einbauort: Hoffassaden, 4.OG, Treppenhäuser
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Demontage / Entsorgung Bestands- Holzeinfach- oder Kunststofffenster

Lieferung und Montage Fenster:
Serie  LIVING 82 o.glw.
Farbe Elementweiß
Farbe Dichtungsilbergrau
RandverbundWarme Kante grau
Glas  2-fach Glas, Ug 1,0 W/m²K für Uw < 1,3 W/m²K (gem. GEG)
  Glasaufbau: 4/16/4
Griff  BASIS / Standard weiß, Fehlbediensperre
Entwässerung  Entwässerung außen
SchallschutzklasseSSK III
Menge: 3,000 Stck

**01.13.0020 3-fach Verglasung für Gesamt Uw < 0,95 W/m2K (BEG)**
Zulage 3-fach Verglasung für Gesamt Uw < 0,95 W/m²K (BEG)
Menge: 3,000 Stck

**01.13.0030 Fensterbank Innen**
Fensterbank Innen
Sprela Profil 200 Innenbank 250 mm weiß
Menge: 5,000 lfm

**01.13.0040 Handhebel Oberlicht**
Menge: 3,000 Stck

#### Abschnitt 01.14 Typ F10, ca. 1000 x 850 mm (TRH) (1 Stk)

**01.14.0010 1-tlg. Kunststoff Element (GEG)**
Einbauort: Hoffassaden, EG, Treppenhäuser
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Demontage / Entsorgung Bestands- Holzeinfach- oder Kunststofffenster

Lieferung und Montage Fenster:
Serie  LIVING 82 o.glw.
Farbe Elementweiß
Farbe Dichtungsilbergrau
RandverbundWarme Kante grau
Glas  2-fach Glas, Ug 1,0 W/m²K für Uw < 1,3 W/m²K (gem. GEG)
  Glasaufbau: 4/16/4
Griff  BASIS / Standard weiß, Fehlbediensperre
Entwässerung  Entwässerung außen
SchallschutzklasseSSK III
Menge: 1,000 Stck

**01.14.0020 3-fach Verglasung für Gesamt Uw < 0,95 W/m2K (BEG)**
Zulage 3-fach Verglasung für Gesamt Uw < 0,95 W/m²K (BEG)
Menge: 1,000 Stck

**01.14.0030 Fensterbank Innen**
Fensterbank Innen
Sprela Profil 200 Innenbank 250 mm weiß
Menge: 1,000 lfm

#### Abschnitt 01.15 Typ F11, ca. 500 x 850 mm (TRH) (1 Stk)

**01.15.0010 1-tlg. Kunststoff Element (GEG)**
Einbauort: Hoffassaden, EG, Treppenhäuser
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Demontage / Entsorgung Bestands- Holzeinfach- oder Kunststofffenster

Lieferung und Montage Fenster:
Serie  LIVING 82 o.glw.
Farbe Elementweiß
Farbe Dichtungsilbergrau
RandverbundWarme Kante grau
Glas  2-fach Glas, Ug 1,0 W/m²K für Uw < 1,3 W/m²K (gem. GEG)
  Glasaufbau: 4/16/4
Griff  BASIS / Standard weiß, Fehlbediensperre
Entwässerung  Entwässerung außen
SchallschutzklasseSSK III
Menge: 1,000 Stck

**01.15.0020 3-fach Verglasung für Gesamt Uw < 0,95 W/m2K (BEG)**
Zulage 3-fach Verglasung für Gesamt Uw < 0,95 W/m²K (BEG)
Menge: 1,000 Stck

**01.15.0030 Fensterbank Innen**
Fensterbank Innen
Sprela Profil 200 Innenbank 250 mm weiß
Menge: 0,500 lfm

#### Abschnitt 01.16 Typ F12, ca. 700 x 1700 mm (3 Stk)

**01.16.0010 1-tlg. Kunststoff Element (GEG)**
Einbauort: Straßenfassade Reuterstr., DG, Gaubenfenster
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Demontage / Entsorgung Bestands- Holzeinfach- oder Kunststofffenster

Lieferung und Montage Fenster:
Serie  LIVING 82 o.glw.
Farbe Elementweiß
Farbe Dichtungsilbergrau
RandverbundWarme Kante grau
Glas  2-fach Glas, Ug 1,0 W/m²K für Uw < 1,3 W/m²K (gem. GEG)
  Glasaufbau: 4/16/4
Griff  BASIS / Standard weiß, Fehlbediensperre
Entwässerung  Entwässerung außen
SchallschutzklasseSSK III
Menge: 3,000 Stck

**01.16.0020 3-fach Verglasung für Gesamt Uw < 0,95 W/m2K (BEG)**
Zulage 3-fach Verglasung für Gesamt Uw < 0,95 W/m²K (BEG)
Menge: 3,000 Stck

**01.16.0030 Fensterbank Innen**
Fensterbank Innen
Sprela Profil 200 Innenbank 250 mm weiß
Menge: 2,500 lfm

**01.16.0040 Verzierungselemente, außenseitig am Fensterrahmen**
Menge: 3,000 Stck

**01.16.0050 SSK IV**
Zulage SSK IV
Menge: 3,000 m²

**01.16.0060 Vento Lüfter MD / Regel-Air**
Menge: 6,000 Stck

**01.16.0070 Lüfter ZFHA5-35 Plus**
Zulage Lüfter ZFHA5-35 Plus
Menge: 3,000 Stck

**01.16.0080 Handhebel Oberlicht**
Menge: 3,000 Stck

#### Abschnitt 01.17 Typ F13, ca. 700 x 1900 mm (3 Stk)

**01.17.0010 2-tlg. Kunststoff Element (GEG)**
Einbauort: Straßenfassade Flughafenstr., 4.OG
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Demontage / Entsorgung Bestands- Holzeinfach- oder Kunststofffenster

Lieferung und Montage Fenster:
Serie  LIVING 82 o.glw.
Farbe Elementweiß
Farbe Dichtungsilbergrau
RandverbundWarme Kante grau
Glas  2-fach Glas, Ug 1,0 W/m²K für Uw < 1,3 W/m²K (gem. GEG)
  Glasaufbau: 4/16/4
Griff  BASIS / Standard weiß, Fehlbediensperre
Entwässerung  Entwässerung außen
SchallschutzklasseSSK III
Menge: 3,000 Stck

**01.17.0020 3-fach Verglasung für Gesamt Uw < 0,95 W/m2K (BEG)**
Zulage 3-fach Verglasung für Gesamt Uw < 0,95 W/m²K (BEG)
Menge: 3,000 Stck

**01.17.0030 Fensterbank Innen**
Fensterbank Innen
Sprela Profil 200 Innenbank 250 mm weiß
Menge: 2,500 lfm

**01.17.0040 Verzierungselemente, außenseitig am Fensterrahmen**
Menge: 3,000 Stck

**01.17.0050 SSK IV**
Zulage SSK IV
Menge: 3,000 m²

**01.17.0060 Vento Lüfter MD / Regel-Air**
Menge: 6,000 Stck

**01.17.0070 Lüfter ZFHA5-35 Plus**
Zulage Lüfter ZFHA5-35 Plus
Menge: 3,000 Stck

**01.17.0080 Handhebel Oberlicht**
Menge: 3,000 Stck

#### Abschnitt 01.18 Typ F14, ca. 700 x 2430 mm (3 Stk)

**01.18.0010 2-tlg. Kunststoff Element (GEG)**
Einbauort: Straßenfassade Flughafenstr., DG, Gaubenfenster mit Austritt
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Demontage / Entsorgung Bestands- Holzeinfach- oder Kunststofffenster

Lieferung und Montage Fenster:
Serie  LIVING 82 o.glw.
Farbe Elementweiß
Farbe Dichtungsilbergrau
RandverbundWarme Kante grau
Glas  2-fach Glas, Ug 1,0 W/m²K für Uw < 1,3 W/m²K (gem. GEG)
  Glasaufbau: 4/16/4
Griff  BASIS / Standard weiß, Fehlbediensperre
Entwässerung  Entwässerung außen
SchallschutzklasseSSK III
Menge: 3,000 Stck

**01.18.0020 3-fach Verglasung für Gesamt Uw < 0,95 W/m2K (BEG)**
Zulage 3-fach Verglasung für Gesamt Uw < 0,95 W/m²K (BEG)
Menge: 3,000 Stck

**01.18.0030 Fensterbank Innen**
Fensterbank Innen
Sprela Profil 200 Innenbank 250 mm weiß
Menge: 2,500 lfm

**01.18.0040 Verzierungselemente, außenseitig am Fensterrahmen**
Menge: 3,000 Stck

**01.18.0050 SSK IV**
Zulage SSK IV
Menge: 4,000 m²

**01.18.0060 Vento Lüfter MD / Regel-Air**
Menge: 6,000 Stck

**01.18.0070 Lüfter ZFHA5-35 Plus**
Zulage Lüfter ZFHA5-35 Plus
Menge: 3,000 Stck

**01.18.0080 Handhebel Oberlicht**
Menge: 3,000 Stck

#### Abschnitt 01.19 Zulagen übergreifend

**01.19.0010 Beiputz/Maler/Fliesenleger Fensterleibungen Innen**
Beiputz/Maler/Fliesenlegerarbeiten an Fensterleibungen, Innen

Beiputzarbeiten und Malerarbeiten an Fenstern nach Austausch. Eine umlaufende Laibungstiefe bis ca. 25 cm zzgl. Übergang Leibung zur Wand von ca. 10 cm ist einzkalkulieren.
Nach erfolgten Beiputzarbeiten die betroffenen Flächen an den vorgefundenen Bestand anpassen, inkl. Material, Terminierungen, allen erforderlichen Vor- und Nebenarbeiten
Menge: 1420,000 lfm

**01.19.0020 Beiputz / Malerarbeiten Fensterbank Innen**
Beiputz / Malerarbeiten Fensterbank Innen

Nach erfolgtem Fensteraustausch und Einbau der Fensterbank die betroffenen Flächen an den vorgefundenen Bestand anpassen, inkl. Material, Terminierungen, allen erforderlichen Vor- und Nebenarbeiten
Menge: 260,000 lfm

**01.19.0030 EPDM Abdichtung, Witterungsschutz**
Zulage EPDM, Abdichtung über Winterzeit
Menge: 260,000 lfm

**01.19.0040 Kastendoppelfenster. Rahmenverbreiterung 50 mm**
*** Bedarfsposition ohne GB
Zulage bei Kastendoppelfenster:
Demontage/ Entsorgung Kastendoppelfenster
Rahmenverbreiterung 50/82mm, weiß
Aufmauern unter der Fensterbank
Anarbeitung KDF durch Trockenbau etc.
Menge: 1,000 lfm

**01.19.0050 Kastendoppelfenster. Rahmenverbreiterung 30 mm**
*** Bedarfsposition ohne GB
Zulage bei Kastendoppelfenster:
Demontage/ Entsorgung Kastendoppelfenster
Rahmenverbreiterung 30/82mm, weiß
Aufmauern unter der Fensterbank
Anarbeitung KDF durch Trockenbau etc
Menge: 1,000 lfm

**01.19.0060 Fensterbank Außen**
*** Bedarfsposition ohne GB
Menge: 260,000 lfm

**01.19.0070 Demontage und Entsorgung KMF-Wolle**
*** Bedarfsposition ohne GB
Menge: 1,000 lfm

**01.19.0080 Lüfter ZFK 35 (Ofen, Kaminzimmer)**
*** Bedarfsposition ohne GB
Zulage Lüfter ZFK 35 (Ofen, Kaminzimmer)
Menge: 1,000 Stck

#### Abschnitt 01.20 Sonstiges

**01.20.0010 Termine mit Mietern**
*** Pauschalposition
Terminvereibarungen des AN mit den Mietern (ca. 43 Stck.) zum Feinaufmaß sowie der Fenstermontage und Beiputz-/Malerarbeiten. (telefonisch, postalisch, E-Mail).

Es werden Mieterlisten mit allen vorhanden Kontaktdaten übergeben, die vertraulich (Datenschutz) zu behandeln sind.
Seitens der AG werden Sie den Mietern im Vorfeld als ausführende Firma benannt.

Die Termininierung sowie die Versuche dazu sind  zu dokumentieren. Die tatsächliche Anzahl der Versuche ist für diese Pauschale unrelevant und wird auch nicht als Mehraufwand vergütet, was einzukalkulieren ist.
Menge: 1,000 psch

**01.20.0020 Stundenlohnarbeiten**
*** Bedarfsposition ohne GB
Stundenlohnarbeiten zum Nachweis auf gesonderte Anweisung des AG
Menge: 10,000 Std
